# Gelosia sistema Favcel00 "FAVEMANC", de lâminas cerâmicas extrudidas de secção quadrada, de 55x55 mm e de 600 a 1200 mm de comprimento, cor Tabaco, gama de cores lisas, com subestrutura suporte

- Propriedade do ficheiro: CYPE INGENIEROS, S.A.
- Formato: FIEBDC-3/2002
- Moeda: EUR
- Custos indirectos: 3.00 %
- IVA: 23.00 %

**LSZ061** m² Gelosia sistema Favcel00 "FAVEMANC", de lâminas cerâmicas extrudidas de secção quadrada, de 55x55 mm e de 600 a 1200 mm de comprimento, cor Tabaco, gama de cores lisas, com subestrutura suporte.
Execução de gelosia sistema Favcel00 "FAVEMANC", de lâminas cerâmicas extrudidas de secção quadrada, de 55x55 mm e de 600 a 1200 mm de comprimento, cor Tabaco, gama de cores lisas, com subestrutura suporte composta de perfis verticais de alumínio extrudido de liga 6063 e tratamento térmico T-5, de 2 mm de espessura média, conectores metálicos para suporte das peças cerâmicas, suportes de alumínio para sustentação e suportes de alumínio para retenção dos perfis verticais fixas através de ancoragens e parafusos de aço inoxidável A2 segundo DIN 7504-K, de cabeça hexagonal ou plana. Incluindo recortes e ajustes.
Inclui: Marcação. Disposição, nivelação e montagem da subestrutura suporte. Disposição das lâminas. Recortes e ajustes das lâminas. Fixação definitiva das lâminas à substrutura suporte. Limpeza final.
Critério de medição de projecto: Superfície medida segundo documentação gráfica de Projecto, sem duplicar esquinas nem encontros, descontando todas as aberturas.
Critério de medição de obra: Medir-se-á a superfície realmente executada segundo especificações de Projecto, sem duplicar esquinas nem encontros, descontando todas as aberturas.

| Código | Un | Descrição | Rendimento | Preço | Importância |
|---|---|---|---|---|---|
| mt12pcg120da | m | Lâmina cerâmica extrudida, de secção quadrada "FAVEMANC", de 55x55 mm e de 600 a 1200 mm de comprimento, cor Tabaco, gama de cores lisas. (material) | 10.000 | 21.06 | 210.60 |
| mt12pcg106 | Ud | Repercussão, por m de lâmina cerâmica extrudida "FAVEMANC", de conectores metálicos e parafusos para fixação da lâmina aos perfis verticais. (material) | 10.000 | 6.50 | 65.00 |
| mt12pcg107 | m | Perfil metálico interior de segurança para lâmina cerâmica extrudida "FAVEMANC". (material) | 10.000 | 4.35 | 43.50 |
| mt12pcg105 | m² | Subestrutura suporte composta de perfis verticais de alumínio extrudido de liga 6063 e tratamento térmico T-5, de 2 mm de espessura média, conectores metálicos para suporte das peças cerâmicas, suportes de alumínio para sustentação e suportes de alumínio para retenção dos perfis verticais fixas através de ancoragens e parafusos de aço inoxidável A2 segundo DIN 7504-K, de cabeça hexagonal ou plana. (material) | 1.050 | 23.40 | 24.57 |
| mo052 | h | Oficial de 1ª montador de sistemas de fachadas pré-fabricadas. (mão de obra) | 3.118 | 17.41 | 54.28 |
| mo099 | h | Ajudante de montador de sistemas de fachadas pré-fabricadas. (mão de obra) | 3.118 | 16.45 | 51.29 |
| % | % | Custos directos complementares | 3 % | 449.24 | 13.48 |
|  |  | Custos directos |  |  | 462.72 |
