# FIEBDC-3

- Propriedade do ficheiro: CYPE INGENIEROS, S.A.
- Formato: FIEBDC-3/2002
- Moeda: EUR
- Custos indirectos: 3.00 %
- IVA: 23.00 %

| Código | Un | Descrição | Preço |
|---|---|---|---|
| mo031 | h | Oficial de 1ª aplicador de argamassa autonivelante. (mão de obra) | 16.85 |
| mo069 | h | Ajudante de aplicador de argamassa autonivelante. (mão de obra) | 16.45 |

**REG010** Ud Revestimento de escada recta de dois tramos com descanso com 17 degraus de 100 cm de largura, através de colocação de peças de grés esmaltado, extrudido, "GRESMANC", com rodapé de escada colocado num lateral. Assente com argamassa de cimento M-5 e enchimento de juntas com argamassa de juntas cimentosa, CG1, para junta mínima (entre 1,5 e 3 mm), com a mesma tonalidade das peças.
Fornecimento e colocação de revestimento de escada recta de dois tramos com descanso com 17 degraus de 100 cm de largura, com peças de grés esmaltado, extrudido, "GRESMANC", com rodapé de escada, Fiorentino para degrau, de grés extrudido esmaltado, "GRESMANC", série Rodamanto, de 288x270x86 mm, colocado num lateral, tudo assente com argamassa de cimento M-5, sobre degraus previamente executados (não incluído neste preço). Inclusive revestimento de patamares e enchimento de juntas com argamassa de juntas cimentosa, CG1, para junta mínima (entre 1,5 e 3 mm), com a mesma tonalidade das peças.
Inclui: Marcação do traçado de espelhos, cobertores e rodapés de escada. Corte das peças e formação de encaixes em esquinas e cantos. Humidificação dos degraus. Colocação com argamassa do revestimento do espelho e do cobertor do primeiro degrau. Colocação de cordéis. Colocação, em sentido ascendente, de espelhos e cobertores. Verificação da sua planeza e correcta posição. Colocação do rodapé de escada. Enchimento de juntas. Limpeza do tramo.
Critério de medição de projecto: Número de unidades previstas, segundo documentação gráfica de Projecto.
Critério de medição de obra: Medir-se-á o número de unidades realmente executadas segundo especificações de Projecto.

| Código | Un | Descrição | Rendimento | Preço | Importância |
|---|---|---|---|---|---|
| mt18pcg010a | m | Cobertor para degrau Fiorentino, de grés esmaltado extrudido "GRESMANC", série Rodamanto, de 245x245x25 mm. (material) | 17.000 | 20.55 | 349.35 |
| mt18pcg011a | m | Espelho artesanal para degrau, de grés esmaltado extrudido "GRESMANC", série Rodamanto, de 245x150x28 mm. (material) | 17.000 | 9.72 | 165.24 |
| mt18zcg010a | m | Rodapé Fiorentino para degrau, de grés esmaltado extrudido "GRESMANC", série Rodamanto, de 288x270x86 mm. (material) | 4.896 | 18.35 | 89.84 |
| mt18bdg010a | m² | Ladrilho cerâmico, de grés esmaltado extrudido "GRESMANC", série Rodamanto, de 245x245 mm, segundo NP EN 14411. (material) | 2.100 | 14.94 | 31.37 |
| mt18rcg010a | m | Rodapé cerâmico, de grés esmaltado extrudido "GRESMANC", série Rodamanto, de 245x86 mm. (material) | 4.000 | 4.08 | 16.32 |
| mt09mor010c | m³ | Argamassa de cimento CEM II/B-L 32,5 N tipo M-5, confeccionada em obra com 230 kg/m³ de cimento e uma proporção em volume 1/6. (material) | 0.250 | 115.30 | 28.83 |
| mt01ara010 | m³ | Areia de 0 a 5 mm de diâmetro. (material) | 0.040 | 12.02 | 0.48 |
| mt09mcr060c | kg | Argamassa de juntas cimentosa, CG1, para junta mínima entre 1,5 e 3 mm, segundo EN 13888. (material) | 1.700 | 0.70 | 1.19 |
| mo023 | h | Oficial de 1ª ladrilhador. (mão de obra) | 10.614 | 16.85 | 178.85 |
| mo061 | h | Ajudante de ladrilhador. (mão de obra) | 10.614 | 16.45 | 174.60 |
| mo113 | h | Operário não qualificado construção. (mão de obra) | 10.614 | 15.82 | 167.91 |
| % | % | Custos directos complementares | 2 % | 1203.98 | 24.08 |
|  |  | Custos directos |  |  | 1228.06 |
